# HEGLER PLASTIK GMBH - Heglerstraße 8 - D-97714 Oerlenbach GaebWriter V
Leistungsbeschreibung (GAEB 90, DA81)
Projektbezeichnung: HEGLER PLASTIK GMBH - Heglerstraße 8 - D-97714 Oerlenbach  GaebWriter V
Währung: EUR

## Tel. +49 (0) 9725 66-0 Fax +49 (0) 97
Datum: 16.03.06

### 1 Versickerung nach DWA-A 138 mit Rigolenfüllkörper SIROBLOC-Rw

*Hinweis*
Die folgenden Ausschreibungspositionen sind
entsprechend den baulichen Anforderungen mit weiteren
Leistungsbeschreibungen zu ergänzen.
(z. B. Grabenbau, Wasserhaltung, Verbauanlagen usw.)

Der vorgeschlagene Eingabeparameter (z. B. Nennweite)
ist am Platzhalter in den Positionstext einzugeben.
Die Auswahlparameter sind zu löschen.
Sonderteile auf Anfrage.

HEGLER PLASTIK GMBH
Tel.: 09725/66-0
Fax:  09725/66-115
E-mail: vertrieb@hegler.de
Internet: www.hegler.de

**1.01 Versickerungsblock**
Versickerungsblock aus PP für Versickerungsanlagen
nach DWA-A 138 liefern und auf ein eben vorbereitetes
Planum mit Kies der Körnung z. B. 4/8 mm einbauen,
Nennvolumen: 300 l,
Abmessung: 1200 x 600 x 420 (L x B x H mm),
Rohranschlüsse wahlweise:
DN 160 KG-Rohr DIN EN 1401,
DN 200 KG-Rohr DIN EN 1401,
Gewicht: ca. 17 kg,
Farbe: schwarz,
Befahrung bis Verkehrslast SLW 60 bei geringer
Verkehrsmenge unter Beachtung der Herstellerangaben zu
Einbautiefe und Überdeckung möglich.

System: SIROBLOC-Rw  HEGLER PLASTIK GMBH
oder gleichwertig
Einheit: St

**1.02 Blockverbinder horizontal**
Verbindungselement für die horizontale
Verbindung der Sickerblöcke liefern und einbauen.

System: SIROBLOC-Rw  HEGLER PLASTIK GMBH
oder gleichwertig
Einheit: St

**1.03 Blockverbinder vertikal**
Verbindungselement für die vertikale
Verbindung der Sickerblöcke liefern und einbauen.

System: SIROBLOC-Rw  HEGLER PLASTIK GMBH
oder gleichwertig
Einheit: St

**1.04 Filtervlies**
Filtervlies aus Polypropylen, mechanisch verfestigt,
Flächengewicht 200 g/m², Dicke 1,9 mm,
Stempeldurchdrückkraft nach DIN 54307: 2,350 kN,
wirksame Öffnungsweite O90 nach DIN EN ISO 12956:
0,10 mm,
Robustheitsklasse 3,
Rollenbreite: 4 m,
Rollenlänge: 50 m.

System: SIROTEX - HEGLER PLASTIK GMBH
oder gleichwertig
Einheit: m²

**1.05 Übergang auf KG-Spitzende (DIN EN 1401)**
Übergangsstück von Aquatub-Rw auf KG-Spitzende liefern
und einbauen.
Nennweite: DN...../DN.....
DN 150/DN 160
DN 200/DN 200

System: AQUATUB-Rw - HEGLER PLASTIK GMBH
oder gleichwertig
Einheit: St

**1.06 Übergang auf KG-Muffenende (DIN EN 1401)**
Übergangsstück von Aquatub-Rw in KG-Muffenende liefern
und einbauen.
Nennweite: DN...../DN.....
DN 150/DN 160
DN 200/DN 200

System: AQUATUB-Rw - HEGLER PLASTIK GMBH
oder gleichwertig
Einheit: St

**1.07 Kontroll- und Spülschacht DN 400 mit Sandfang**
Kontroll- und Spülschacht DN 400 aus PE-HD als
Verteilerschacht, gütegesichert, in Verbundbauweise
mit Sandfang liefern und fachgerecht einbauen.
gütegesichert und fremdübrwacht,
außen schwarz, innen grün,
Innendurchmesser 400 mm.
Ausführung der Blockrigole:
Sickerblock:  1 / 2 / 3-lagig
Anschlussleitung: DN 160 KG-Maß / DN 200 KG-Maß
Anzahl der Rohranschlüsse: ....

System: SIROBAU S 400 - HEGLER PLASTIK GMBH
oder gleichwertig
Einheit: St

**1.08 Kontroll- und Systemschacht DN 400 mit Zulauf**
Kontroll- und Spülschacht als Systemschacht DN 400 aus
PE-HD mit Sandfang und drehbarem Oberteil,
mit Zulauf DN 200,
gütegesichert und fremdüberwacht
liefern und fachgerecht einbauen.
außen schwarz, innen grün, Innendurchmesser 400 mm,
Ausführung der Blockrigole:
Sickerblock:  1 / 2 / 3-lagig
Anschlussleitung: DN 160 KG-Maß / DN 200 KG-Maß
Anzahl der Rohranschlüsse: ....

System: SIROBAU S 400 - HEGLER PLASTIK GMBH
oder gleichwertig
Einheit: St

**1.09 Schachtverlängerung DN 400**
Schachtverlängerung DN 400 aus PE-HD,
mit angeformter Verbindungsmuffe, in Verbundbauweise,
gütegesichert und fremdüberwacht für Kontroll- und
Spülschacht DN 400 liefern und einbauen.
Nutzlänge: 109 cm

System: SIROBAU S 400 - HEGLER PLASTIK GMBH
oder gleichwertig
Einheit: St

**1.10 Schachtverlängerung DN 400 mit Zulauf**
Schachtverlängerung DN 400 aus PE-HD mit Zulauf DN 200,
mit angeformter Verbindungsmuffe, in Verbundbauweise,
gütegesichert und fremdüberwacht für Kontroll- und
Spülschacht DN 400 liefern und einbauen.
Nutzlänge: 109 cm

System: SIROBAU S 400 - HEGLER PLASTIK GMBH
oder gleichwertig
Einheit: St

**1.11 Filterset Kontrollschacht DN 400**
Filterset bestehend aus Feinfilterkorb
nach bauseitiger Eignung bis max. Ae < 200 m²,
für Kontrollschacht DN 400 liefern und einbauen.

System: SIROBAU S 400 - HEGLER PLASTIK GMBH
oder gleichwertig
Einheit: St

**1.12 Schachtabdeckung für Kontrollschacht DN 400**
Schachtabdeckung aus Gusseisen nach DIN EN 124,
für Kontroll- und Spülschacht DN 400 liefern und
einbauen.
Ausführung:
Klasse:  ...... (A 15/B 125/D 400)
Ventilationsöffnungen: ...... (mit/ohne)
Einlaufrost: ......

System: SIROBAU S 400 - HEGLER PLASTIK GMBH
oder gleichwertig
Einheit: St

**1.13 Profildichtring für Kontroll- und Spülschacht DN 400**
Profildichtring für Kontroll- und Spülschacht DN 400
liefern und einbauen.

System: SIROBAU - HEGLER PLASTIK GMBH
oder gleichwertig
Einheit: St

**1.14 Absetzschacht DN 400**
Kontroll- und Spülschacht DN 400 aus PE-HD,
in Verbundbauweise mit Sandfang 50 cm,
Abscheidewand in Höhe der Zu- und Ablaufleitung.
geütegesichert und fremdüberwacht liefern und
fachgerecht einbauen.
Innendurchmesser:  400 mm,
Gesamtschachthöhe: 130 cm,
Rohranschluss der Nennweite DN ...../DN .....in 180°.

System: SIROBAU S 400 - HEGLER PLASTIK GMBH
oder gleichwertig

Auswahl-Nennweiten:
DN 150
DN 200
Einheit: St

**1.15 Reinigungsschacht DN 400**
Kontroll- und Spülschacht DN 400 aus PE-HD,
in Verbundbauweise,
für anzuschließende Flächen < 500 m²,
mit Trennwand mit
integriertem Edelstahlsieb,
Spaltbreite 0,5mm, herausziehbar, mit Tauchrohr für
Leichtflüssigkeit/Schwebstoffrückhaltung,
geütegesichert und fremdüberwacht liefern und
fachgerecht einbauen.
Innendurchmesser:  400 mm,
Gesamtschachthöhe: 130 cm,
Rohranschluss der Nennweite DN 160 KG-Maß  180°.

System: SIROBAU S 400 - HEGLER PLASTIK GMBH
oder gleichwertig
Einheit: St

**1.16 Reinigungsschacht DN 500**
Kontroll- und Spülschacht DN 400 aus PE-HD,
in Verbundbauweise,
für anzuschließende Flächen < 1000 m², mit Trennwand
mit integriertem Edelstahlsieb,
Spaltbreite 0,5mm, herausziehbar, mit Tauchrohr für
Leichtflüssigkeit/Schwebstoffrückhaltung,
geütegesichert und fremdüberwacht liefern und
fachgerecht einbauen.
Innendurchmesser:  500 mm,
Gesamtschachthöhe: 148 cm,
Rohranschluss der Nennweite DN 200 KG-Maß  180°.
bauseitige handelsübliche Abdeckung 625 mm wird
separat
ergütet.

System: SIROBAU S 500 - HEGLER PLASTIK GMBH
oder gleichwertig
Einheit: St

**1.17 Inspektionsschacht DN 400**
Kontroll- und Spülschacht DN 400 aus PE-HD,
in Verbundbauweise mit Sandfang als Inspektionsschacht
liefern und fachgerecht einbauen.
Innendurchmesser:  400 mm,
Gesamtschachthöhe: 130 cm,
Ausführung: Anzahl der Inspektionsebenen: ..... (1/2)
Anzahl der Rohranschlüsse: ....... (1/2/3/4)
Abgänge in ...... Anordnung (90°/180°)
Nennweite der Anschlussleitung: DN .....

System: SIROBAU S 400 - HEGLER PLASTIK GMBH
oder gleichwertig

Auswahl-Nennweiten:
DN 150
DN 200
Einheit: St
